# Béton C20/25 (XC1(F); D10; S3; Cl 1,0) prêt à l'emploi, et coulage à la pompe, pour la réalisation de radier

- Propriété du fichier: CYPE INGENIEROS, S.A.
- Format: FIEBDC-3/2002
- Devise: EUR
- Coûts indirects: 3.00 %
- Frais généraux: 13.00 %
- Bénéfice: 6.00 %
- TVA: 20.00 %

## B Aménagements extérieurs

### BG Gros oeuvre

#### BGI Infrastructure: aciers, bétons et coffrages

**BGI050** m³ Béton C20/25 (XC1(F); D10; S3; Cl 1,0) prêt à l'emploi, et coulage à la pompe, pour la réalisation de radier.
Fourniture de béton C20/25 (XC1(F); D10; S3; Cl 1,0) prêt à l'emploi, et coulage à la pompe pour la réalisation de radier. Comprend le compactage et le séchage du béton.
Inclut: Coulage et compactage du béton. Séchage du béton.
Critère de métré de projet: Volume théorique, selon documentation graphique du Projet.
Critère de mesure de l'ouvrage: On mesurera le volume théorique exécuté selon les spécifications du Projet, sans inclure les incréments par excès d'excavation non autorisés.

| Code | U | Désignation | Quantité | Prix | Montant |
|---|---|---|---|---|---|
| mt10haf030fODc | m³ | Béton C20/25 (XC1(F) D10; S3; Cl 1,0), prêt à l'emploi, selon NF EN 206-1. (matériau) | 1.050 | 137.50 | 144.38 |
| mq06bhe010 | h | Camion pompe stationné sur chantier, pour pompage de béton. Comprend le déplacement. (matériel) | 0.042 | 169.73 | 7.13 |
| au00auh040 |  | Vibreur de béton, électrique. | 1.000 | 0.00 | 0.00 |
| mo045 | h | Compagnon professionnel III/CP2 bétonneur. (main-d'œuvre) | 0.010 | 25.31 | 0.25 |
| mo092 | h | Ouvrier professionnel II/OP bétonneur. (main-d'œuvre) | 0.137 | 22.46 | 3.08 |
| % | % | Coûts directs complémentaires | 2 % | 154.84 | 3.10 |
|  |  | Coûts directs |  |  | 157.94 |
