# Dallage en béton massif de 10 cm d'épaisseur

- Propriété du fichier: CYPE INGENIEROS, S.A.
- Format: FIEBDC-3/2002
- Devise: EUR
- Coûts indirects: 3.00 %
- Frais généraux: 13.00 %
- Bénéfice: 6.00 %
- TVA: 20.00 %

**GBD010** m² Dallage en béton massif de 10 cm d'épaisseur, réalisé avec béton C16/20 (X0(F); D10; S3; Cl 1,0) prêt à l'emploi et coulage depuis le camion, extension et vibrage manuel via règle vibrante, sans traitement de sa surface; avec des joints de retrait de 5 mm d'épaisseur, réalisés avec une scie à disque, en formant un quadrillage; appuyée sur une couche de base existante. Comprend le panneau de polystyrène expansé de 3 cm d'épaisseur, pour l'exécution des joints de rétraction.
Dallage en béton massif de 10 cm d'épaisseur, réalisé avec béton C16/20 (X0(F); D10; S3; Cl 1,0) prêt à l'emploi et coulage depuis le camion, extension et vibrage manuel via règle vibrante, sans traitement de sa surface; avec des joints de retrait de 5 mm d'épaisseur, réalisés avec une scie à disque, en formant un quadrillage; appuyée sur une couche de base existante. Comprend le panneau de polystyrène expansé de 3 cm d'épaisseur, pour l'exécution des joints de rétraction.
Inclut: Préparation de la surface d'appui du béton. Implantation des joints de construction et de dilatation. Application des niveaux à l'aide de guides en béton ou de règles. Arrosage de la surface de base. Réalisation des joints de construction et des joints périmétriques de dilatation. Coulage, extension et vibrage du béton. Séchage du béton. Implantation des joints de retrait. Découpe du revêtement en béton avec une scie à disque. Nettoyage final des joints de retrait.
Critère de métré de projet: Surface mesurée selon documentation graphique du Projet.
Critère de mesure de l'ouvrage: On mesurera la surface réellement exécutée selon les spécifications du Projet, en déduisant la surface occupée par les poteaux situés dans le périmètre.
Critère d'évaluation économique: Le prix ne comprend pas la couche de base.

| Code | U | Désignation | Quantité | Prix | Montant |
|---|---|---|---|---|---|
| mt10hmf030h | m³ | Béton massif C16/20 (X0(F); D10; S3; Cl 1,0), prêt à l'emploi, selon NF EN 206-1. (matériau) | 0.105 | 103.20 | 10.84 |
| mt16pea020c | m² | Panneau rigide en polystyrène expansé, selon NF EN 13163, usinage latéral droit, de 30 mm d'épaisseur, résistance thermique 0,8 m²K/W, conductivité thermique 0,036 W/(mK), pour joint de dilatation. (matériau) | 0.050 | 2.01 | 0.10 |
| mq06vib020 | h | Règle vibrante de 3 m. (matériel) | 0.084 | 4.66 | 0.39 |
| mq06cor020 | h | Équipement pour découpage de joints dans les dallages en béton. (matériel) | 0.082 | 9.48 | 0.78 |
| mo112 | h | Ouvrier d'exécution I/OE2 construction. (main-d'œuvre) | 0.082 | 21.29 | 1.75 |
| mo020 | h | Compagnon professionnel III/CP2 construction. (main-d'œuvre) | 0.061 | 24.67 | 1.50 |
| mo113 | h | Ouvrier d'exécution I/OE1 construction. (main-d'œuvre) | 0.061 | 20.57 | 1.25 |
| mo077 | h | Ouvrier professionnel II/OP construction. (main-d'œuvre) | 0.030 | 21.93 | 0.66 |
| % | % | Coûts directs complémentaires | 2 % | 17.27 | 0.35 |
|  |  | Coûts directs |  |  | 17.62 |
