# Béton C12/15 (X0(F); D10; S3; Cl 1,0) prêt à l'emploi et coulage depuis le camion, pour la réalisation de semelle

- Propriété du fichier: CYPE INGENIEROS, S.A.
- Format: FIEBDC-3/2002
- Devise: EUR
- Coûts indirects: 3.00 %
- Frais généraux: 13.00 %
- Bénéfice: 6.00 %
- TVA: 20.00 %

**GIB030** m³ Béton C12/15 (X0(F); D10; S3; Cl 1,0) prêt à l'emploi et coulage depuis le camion, pour la réalisation de semelle.
Fourniture de béton C12/15 (X0(F); D10; S3; Cl 1,0) prêt à l'emploi et coulage depuis le camion, pour la réalisation de semelle. Comprend le compactage et le séchage du béton.
Inclut: Coulage et compactage du béton. Séchage du béton.
Critère de métré de projet: Volume théorique, selon documentation graphique du Projet.
Critère de mesure de l'ouvrage: On mesurera le volume théorique exécuté selon les spécifications du Projet, sans inclure les incréments par excès d'excavation non autorisés.

| Code | U | Désignation | Quantité | Prix | Montant |
|---|---|---|---|---|---|
| mt10hmf030b | m³ | Béton massif C12/15 (X0(F); D10; S3; Cl 1,0), prêt à l'emploi, selon NF EN 206-1. (matériau) | 1.100 | 101.60 | 111.76 |
| mo045 | h | Compagnon professionnel III/CP2 bétonneur. (main-d'œuvre) | 0.051 | 25.90 | 1.32 |
| mo092 | h | Ouvrier professionnel II/OP bétonneur. (main-d'œuvre) | 0.253 | 23.03 | 5.83 |
| % | % | Coûts directs complémentaires | 2 % | 118.91 | 2.38 |
|  |  | Coûts directs |  |  | 121.29 |
