# Béton C12/15 (X0(F); D10; S3; Cl 1,0), prêt à l'emploi et coulage depuis le camion, pour la réalisation de couche de béton de propreté et nivellement des fonds de fondations

- Propriété du fichier: CYPE INGENIEROS, S.A.
- Format: FIEBDC-3/2002
- Devise: EUR
- Coûts indirects: 3.00 %
- Frais généraux: 13.00 %
- Bénéfice: 6.00 %
- TVA: 20.00 %

## B Aménagements extérieurs

### BG Gros oeuvre

#### BGI Infrastructure: aciers, bétons et coffrages

**BGI020** m³ Béton C12/15 (X0(F); D10; S3; Cl 1,0), prêt à l'emploi et coulage depuis le camion, pour la réalisation de couche de béton de propreté et nivellement des fonds de fondations.
Fourniture de béton C12/15 (X0(F); D10; S3; Cl 1,0), prêt à l'emploi et coulage depuis le camion, pour la réalisation de couche de béton de propreté et nivellement des fonds de fondations, dans le fond de l'excavation préalablement réalisée.
Inclut: Implantation. Mise en place de touches et/ou réalisation des guides. Coulage et compactage du béton. Couronnement et arase du béton.
Critère de métré de projet: Volume théorique, selon documentation graphique du Projet.
Critère de mesure de l'ouvrage: On mesurera le volume théorique exécuté selon les spécifications du Projet, sans inclure les incréments par excès d'excavation non autorisés.

| Code | U | Désignation | Quantité | Prix | Montant |
|---|---|---|---|---|---|
| mt10hmf030b | m³ | Béton massif C12/15 (X0(F); D10; S3; Cl 1,0), prêt à l'emploi, selon NF EN 206-1. (matériau) | 1.050 | 102.75 | 107.89 |
| au00auh020 |  | Rigole pour le coulage du béton. | 1.000 | 0.00 | 0.00 |
| mo045 | h | Compagnon professionnel III/CP2 bétonneur. (main-d'œuvre) | 0.065 | 25.31 | 1.65 |
| mo092 | h | Ouvrier professionnel II/OP bétonneur. (main-d'œuvre) | 0.065 | 22.46 | 1.46 |
| % | % | Coûts directs complémentaires | 2 % | 111.00 | 2.22 |
|  |  | Coûts directs |  |  | 113.22 |
