# Béton cyclopéen réalisé avec béton C16/20 (X0(F); D20; S3; Cl 1,0) prêt à l'emploi et coulage depuis le camion (60% de volume) et galets de 15 à 30 cm de diamètre (40% de volume)

- Propriété du fichier: CYPE INGENIEROS, S.A.
- Format: FIEBDC-3/2002
- Devise: EUR
- Coûts indirects: 3.00 %
- Frais généraux: 13.00 %
- Bénéfice: 6.00 %
- TVA: 20.00 %

**BGI030** m³ Béton cyclopéen réalisé avec béton C16/20 (X0(F); D20; S3; Cl 1,0) prêt à l'emploi et coulage depuis le camion (60% de volume) et galets de 15 à 30 cm de diamètre (40% de volume), pour la réalisation de puits de fondation.
Fourniture de béton cyclopéen, réalisé avec béton C16/20 (X0(F); D20; S3; Cl 1,0) prêt à l'emploi et coulage depuis le camion (60% de volume) et galets de 15 à 30 cm de diamètre (40% de volume), pour la réalisation de puits de fondation. Comprend le compactage et le séchage du béton.
Inclut: Coulage et compactage du béton. Mise en place des pierres dans le béton frais. Séchage du béton.
Critère de métré de projet: Volume théorique, selon documentation graphique du Projet.
Critère de mesure de l'ouvrage: On mesurera le volume théorique exécuté selon les spécifications du Projet, sans inclure les incréments par excès d'excavation non autorisés.

| Code | U | Désignation | Quantité | Prix | Montant |
|---|---|---|---|---|---|
| mt10hmf030k | m³ | Béton massif C16/20 (X0(F); D20; S3; Cl 1,0), prêt à l'emploi, selon NF EN 206-1. (matériau) | 0.660 | 104.37 | 68.88 |
| mt01arg100a | m³ | Galets de 15 à 30 cm de diamètre. (matériau) | 0.400 | 19.64 | 7.86 |
| mo045 | h | Compagnon professionnel III/CP2 bétonneur. (main-d'œuvre) | 0.108 | 25.31 | 2.73 |
| mo092 | h | Ouvrier professionnel II/OP bétonneur. (main-d'œuvre) | 0.108 | 22.46 | 2.43 |
| mo113 | h | Ouvrier d'exécution I/OE1 construction. (main-d'œuvre) | 0.862 | 20.14 | 17.36 |
| % | % | Coûts directs complémentaires | 2 % | 99.26 | 1.99 |
|  |  | Coûts directs |  |  | 101.25 |
