# Mur de clôture, de 1 m de hauteur

- Propriété du fichier: CYPE INGENIEROS, S.A.
- Format: FIEBDC-3/2002
- Devise: EUR
- Coûts indirects: 3.00 %
- Frais généraux: 13.00 %
- Bénéfice: 6.00 %
- TVA: 20.00 %

## A VRD et aménagements extérieurs

### AL Clôtures et divisions

#### ALM Murs

**ALM010** m Mur de clôture, de 1 m de hauteur, avec pilastres intermédiaires, de 20 cm d'épaisseur en maçonnerie, de blocs creux de béton, à revêtir, 500x200x200 mm, résistance normalisée B40 (4 MPa), placée avec du mortier de ciment industriel, couleur gris, M-5, fourni en vrac.
Réalisation d'un mur de clôture de 1 m de hauteur, avec pilastres intermédiaires, de 20 cm d'épaisseur en maçonnerie, de blocs creux de béton, à revêtir, 500x200x200 mm, résistance normalisée B40 (4 MPa), placée avec du mortier de ciment industriel, couleur gris, M-5, fourni en vrac. Comprend le nettoyage et la préparation de la surface d'appui, la formation des joints, la réalisation des rencontres, les pilastres de contreventement et les pièces spéciales. Ne comprend pas les revêtements.
Inclut: Nettoyage et préparation de la surface d'appui. Implantation. Assise de la première rangée sur couche de mortier. Mise en place et à l'aplomb des mires de référence. Tendu des cordeaux entre les mires. Mise en place des pièces par rangées à niveau.
Critère de métré de projet: Longueur mesurée selon documentation graphique du Projet, en déduisant la largeur de passage des portes et des portails.
Critère de mesure de l'ouvrage: On mesurera la longueur réellement exécutée selon les spécifications du Projet, en déduisant la largeur de passage des portes et des portails.

| Code | U | Désignation | Quantité | Prix | Montant |
|---|---|---|---|---|---|
| mt02bhg020ea | U | Bloc creux en béton, à revêtir, 500x200x200 mm, résistance normalisée B40 (4 MPa), couleur gris, pièces spéciales: chaînages et demi-blocs. Selon NF EN 771-3. (matériau) | 13.700 | 0.93 | 12.74 |
| mt08aaa010a | m³ | Eau. (matériau) | 0.005 | 1.50 | 0.01 |
| mt09mif010cb | t | Mortier industriel pour maçonnerie, de ciment, couleur gris, catégorie M-5 (résistance à la compression 5 N/mm²), fourni en vrac, selon NF EN 998-2. (matériau) | 0.026 | 29.50 | 0.77 |
| mq06mms010 | h | Mélangeuse en continu avec silo, pour mortier industriel à sec, fourni en vrac. (matériel) | 0.117 | 1.73 | 0.20 |
| op00sie030 |  | Scie à disque de diamant, pour table de travail, à coupe humide. | 1.000 | 0.00 | 0.00 |
| mo041 | h | Compagnon professionnel III/CP2 VRD espaces publics. (main-d'œuvre) | 1.821 | 24.67 | 44.92 |
| mo087 | h | Ouvrier professionnel II/OP VRD espaces publics. (main-d'œuvre) | 0.942 | 21.93 | 20.66 |
| % | % | Coûts directs complémentaires | 2 % | 79.30 | 1.59 |
|  |  | Coûts directs |  |  | 80.89 |
