# Stabilisation des talus par la projection par voie humide de deux couches de béton C25/30 (XC2(F); D10; S3; Cl 0,4), de 10 cm d'épaisseur total

- Propriété du fichier: CYPE INGENIEROS, S.A.
- Format: FIEBDC-3/2002
- Devise: EUR
- Coûts indirects: 3.00 %
- Frais généraux: 13.00 %
- Bénéfice: 6.00 %
- TVA: 20.00 %

## A VRD et aménagements extérieurs

### AT Terrassement

#### ATC Consolidation du terrain

**ATC010** m² Stabilisation des talus par la projection par voie humide de deux couches de béton C25/30 (XC2(F); D10; S3; Cl 0,4), de 10 cm d'épaisseur total.
Stabilisation des talus par la projection par voie humide de deux couches de béton C25/30 (XC2(F); D10; S3; Cl 0,4), de 10 cm d'épaisseur total.
Inclut: Préparation de la surface support. Régulation de l'uniformité de la pression de l'air et de la vitesse. Régulation du contenu en eau. Projection du matériau, en maintenant la bouche à la distance adéquate. Retrait et chargement des produits de jaillissement et des restes générés.
Critère de métré de projet: Surface mesurée en projection verticale, selon documentation graphique du Projet.
Critère de mesure de l'ouvrage: On mesurera, en projection verticale, la surface réellement exécutée selon les spécifications du Projet.

| Code | U | Désignation | Quantité | Prix | Montant |
|---|---|---|---|---|---|
| mt10hes200a | m³ | Béton à projeter, C25/30 (XC2(F); D10; S3; Cl 0,4), avec un dosage en ciment de 400 kg/m³, prêt à l'emploi, selon NF EN 14487-1. (matériau) | 0.130 | 73.60 | 9.57 |
| mq06gun010 | h | Machine à projeter le béton par voie mouillée 33 kW. (matériel) | 0.544 | 12.98 | 7.06 |
| mo020 | h | Compagnon professionnel III/CP2 construction. (main-d'œuvre) | 0.597 | 24.67 | 14.73 |
| mo113 | h | Ouvrier d'exécution I/OE1 construction. (main-d'œuvre) | 0.298 | 20.57 | 6.13 |
| % | % | Coûts directs complémentaires | 2 % | 37.49 | 0.75 |
|  |  | Coûts directs |  |  | 38.24 |
