# Structure pour couverture de places de parking situées à l'air libre

- Propriété du fichier: CYPE INGENIEROS, S.A.
- Format: FIEBDC-3/2002
- Devise: EUR
- Coûts indirects: 3.00 %
- Frais généraux: 13.00 %
- Bénéfice: 6.00 %
- TVA: 20.00 %

## A VRD et aménagements extérieurs

### AU Aires de stationnement

#### AUC Carports

**AUC010** m² Structure pour couverture de places de parking situées à l'air libre, composée de: fondation en béton armé, réalisée avec béton C25/30 (XC1(F); D10; S3; Cl 0,4) prêt à l'emploi, et coulage depuis le camion, et acier Fe E 500; portiques en acier S275JR, dans des profilés laminés à chaud et couverture métallique constituée de plaque profilée en acier galvanisé de 0,6 mm d'épaisseur.
Fourniture et montage d'une structure pour couverture de places de parking situées à l'air libre, composée de: FONDATION: constituée de semelles et longrines en béton armé sur couche de béton de propreté, réalisées avec béton C25/30 (XC1(F); D10; S3; Cl 0,4) prêt à l'emploi, et coulage depuis le camion, et acier Fe E 500; PORTIQUES: formés par des poteaux, des poutres et des pannes en acier NF EN 10025 S275JR, de profilés laminés à chaud, via des assemblages soudés, avec impression anticorrosion réalisée en atelier; COUVERTURE: constituée de plaque profilée en acier galvanisé de 0,6 mm d'épaisseur, fixée à une panne structurale. Comprend l'excavation, les plaques d'ancrage à la fondation, le séchage du béton, les recouvrements, les accessoires de fixation, les arrêts latéraux, les joints d'étanchéité, les rencontres et les pièces spéciales d'arrêt. Travaillé et monté en atelier et placé in situ.
Inclut: Excavation des terres. Réalisation de la couche de béton de propreté. Mise en place de l'armature de la fondation. Coulage et compactage du béton. Mise en place et nivellement des plaques d'ancrage. Séchage du béton. Implantation et marquage des axes des poteaux. Réalisation de la structure métallique des portiques. Aplomb. Fixation de la tôle de couverture aux portiques. Réalisation des rencontres spéciales et des arrêts.
Critère de métré de projet: Surface mesurée en grandeur nature, selon documentation graphique du Projet.
Critère de mesure de l'ouvrage: On mesurera, en grandeur réelle, la surface réellement exécutée selon les spécifications du Projet.

| Code | U | Désignation | Quantité | Prix | Montant |
|---|---|---|---|---|---|
| mt10hmf030d | m³ | Béton massif C12/15 (X0(F); D20; S2; Cl 1,0), prêt à l'emploi, selon NF EN 206-1. (matériau) | 0.010 | 97.10 | 0.97 |
| mt10haf030fOEc | m³ | Béton C25/30 (XC1(F) D10; S3; Cl 0,4), prêt à l'emploi, selon NF EN 206-1. (matériau) | 0.100 | 133.00 | 13.30 |
| mt07aco050c | kg | Barres en acier haute adhérence, Fe E 500, fourni sur chantier en barres brutes, de divers diamètres. (matériau) | 4.000 | 1.05 | 4.20 |
| mt07aco020a | U | Séparateur homologué pour fondations. (matériau) | 0.800 | 0.13 | 0.10 |
| mt07ala010m | kg | Acier laminé NF EN 10025 S275JR, en profilés laminés à chaud, protections périmétriques, pour applications structurales, comprend les plaques d'ancrage à la fondation, les pannes/lisses et les pièces spéciales. (matériau) | 17.500 | 1.33 | 23.28 |
| mt27pfi010 | l | Impression à séchage rapide, formulée avec résines alkydiques modifiées et phosphate de zinc. (matériau) | 0.167 | 4.80 | 0.80 |
| mt13ccg010a | m² | Tôle profilée en acier galvanisé, épaisseur 0,6 mm. (matériau) | 1.050 | 6.25 | 6.56 |
| mt13ccg030d | U | Vis autoformeuse de 6,5x70 mm d'acier inoxydable, avec rondelle. (matériau) | 3.000 | 0.50 | 1.50 |
| mq01ret020b | h | Rétro chargeuse sur pneus, de 70 kW. (matériel) | 0.117 | 36.52 | 4.27 |
| mq08sol010 | h | Poste d'oxycoupage, avec acétylène comme combustible et oxygène comme comburant. (matériel) | 0.012 | 7.37 | 0.09 |
| mq08sol020 | h | Équipement et éléments auxiliaires pour soudure électrique. (matériel) | 0.012 | 3.10 | 0.04 |
| op00ciz010 |  | Cisaille. | 1.000 | 0.00 | 0.00 |
| op00roe010 |  | Grignoteuse. | 1.000 | 0.00 | 0.00 |
| au00auh020 |  | Rigole pour le coulage du béton. | 1.000 | 0.00 | 0.00 |
| au00auh040 |  | Vibreur de béton, électrique. | 1.000 | 0.00 | 0.00 |
| mo042 | h | Compagnon professionnel III/CP2 du béton. (main-d'œuvre) | 0.032 | 25.90 | 0.83 |
| mo089 | h | Ouvrier professionnel II/OP du béton. (main-d'œuvre) | 0.032 | 23.03 | 0.74 |
| mo018 | h | Compagnon professionnel III/CP2 menuisier PVC et métal. (main-d'œuvre) | 0.216 | 25.05 | 5.41 |
| mo059 | h | Ouvrier professionnel II/OP menuisier PVC et métal. (main-d'œuvre) | 0.216 | 22.01 | 4.75 |
| % | % | Coûts directs complémentaires | 4 % | 66.84 | 2.67 |
|  |  | Coûts directs |  |  | 69.51 |
