# Radier en béton armé

- Propriété du fichier: CYPE INGENIEROS, S.A.
- Format: FIEBDC-3/2002
- Devise: EUR
- Coûts indirects: 3.00 %
- Frais généraux: 13.00 %
- Bénéfice: 6.00 %
- TVA: 20.00 %

## G Structure et gros oeuvre

### GF Fondations

#### GFA Radiers

**GFA010** m³ Radier en béton armé, réalisé avec béton C20/25 (XC1(F); D10; S3; Cl 1,0) prêt à l'emploi, et coulage à la pompe, et acier Fe E 500, quantité 85 kg/m³; finition superficielle lisse par règle vibrante, sans inclure le coffrage.
Réalisation d'un radier en béton armé, réalisé avec béton C20/25 (XC1(F); D10; S3; Cl 1,0) prêt à l'emploi, et coulage à la pompe, et acier Fe E 500, avec une quantité approximative de 85 kg/m³; finition superficielle lisse par règle vibrante; sans inclure le coffrage dans ce prix. Comprend la partie proportionnelle de renforts, de pliages, de rencontres, d'amorces et d'attentes dans les murs, d'escaliers et de rampes, de changements de niveau, de treillis soudé dans les coupures de bétonnage, la réalisation d'une fosse d'ascenseur, ferraillage de l’armature et pose en coffrage ou sur site, les séparateurs, la mise en place et la fixation des collecteurs d'assainissement dans la dalle, le vibrage du béton par règle vibrante, la réalisation de joints de construction et le séchage du béton.
Inclut: Implantation et tracé de la dalle et des poteaux ou des autres éléments structuraux qui s'appuient sur celle-ci. Mise en place des séparateurs et fixation des armatures. Connexion, ancrage et mise en place d'un embout pour les filets des installations prévues. Coulage et compactage du béton. Couronnement et arase des fondations. Séchage du béton.
Critère de métré de projet: Volume moyen sur les sections théoriques de l'excavation, selon documentation graphique du Projet.
Critère de mesure de l'ouvrage: On mesurera le volume théorique exécuté selon les spécifications du Projet, sans inclure les incréments par excès d'excavation non autorisés.

| Code | U | Désignation | Quantité | Prix | Montant |
|---|---|---|---|---|---|
| mt07aco020a | U | Séparateur homologué pour fondations. (matériau) | 5.000 | 0.13 | 0.65 |
| mt07aco050c | kg | Barres en acier haute adhérence, Fe E 500, fourni sur chantier en barres brutes, de divers diamètres. (matériau) | 86.700 | 1.05 | 91.04 |
| mt08var050 | kg | Fil de fer galvanisé pour attacher, de 1,30 mm de diamètre. (matériau) | 0.425 | 1.10 | 0.47 |
| mt10haf030fODc | m³ | Béton C20/25 (XC1(F) D10; S3; Cl 1,0), prêt à l'emploi, selon NF EN 206-1. (matériau) | 1.050 | 137.50 | 144.38 |
| mq06vib020 | h | Règle vibrante de 3 m. (matériel) | 0.389 | 4.67 | 1.82 |
| mq06bhe010 | h | Camion pompe stationné sur chantier, pour pompage de béton. Comprend le déplacement. (matériel) | 0.049 | 170.00 | 8.33 |
| op00ciz020 |  | Cisaille pour barres à haute adhérence en acier. | 1.000 | 0.00 | 0.00 |
| op00ata010 |  | Pince à ligaturer. | 1.000 | 0.00 | 0.00 |
| au00auh040 |  | Vibreur de béton, électrique. | 1.000 | 0.00 | 0.00 |
| mo043 | h | Compagnon professionnel III/CP2 ferrailleur. (main-d'œuvre) | 0.648 | 25.90 | 16.78 |
| mo090 | h | Ouvrier professionnel II/OP ferrailleur. (main-d'œuvre) | 0.972 | 23.03 | 22.39 |
| mo045 | h | Compagnon professionnel III/CP2 bétonneur. (main-d'œuvre) | 0.011 | 25.90 | 0.28 |
| mo092 | h | Ouvrier professionnel II/OP bétonneur. (main-d'œuvre) | 0.143 | 23.03 | 3.29 |
| % | % | Coûts directs complémentaires | 2 % | 289.43 | 5.79 |
|  |  | Coûts directs |  |  | 295.22 |
