# Socle d'appui de machine, en béton armé, de 150x100x16 cm, constitué de béton C25/30 (XC1(F); D10; S3; Cl 0,4) prêt à l'emploi, et coulage à la benne et treillis soudé PAF C en acier Fe E 500

- Propriété du fichier: CYPE INGENIEROS, S.A.
- Format: FIEBDC-3/2002
- Devise: EUR
- Coûts indirects: 3.00 %
- Frais généraux: 13.00 %
- Bénéfice: 6.00 %
- TVA: 20.00 %

## G Structure et gros oeuvre

### GJ Socles

#### GJB Béton

**GJB010** U Socle d'appui de machine, en béton armé, de 150x100x16 cm, constitué de béton C25/30 (XC1(F); D10; S3; Cl 0,4) prêt à l'emploi, et coulage à la benne et treillis soudé PAF C en acier Fe E 500.
Réalisation d'un banc d'appui de machine, en béton armé, de 150x100x16 cm, constitué de béton C25/30 (XC1(F); D10; S3; Cl 0,4) prêt à l'emploi, et coulage à la benne, treillis soudé PAF C 200x200 mm en acier Fe E 500, cadre périmétrique de profilé d'acier laminé à chaud et couche séparatrice de géotextile non tissé. Comprend le séchage du béton. Ne comprend pas les amortisseurs ni les éléments antivibratoires.
Inclut: Implantation et tracé du socle. Mise en place du géotextile. Mise en place et fixation du cadre. Mise en place des armatures avec des séparateurs homologués. Coulage et compactage du béton. Réglage et nivellement de la couche de compression. Séchage du béton.
Critère de métré de projet: Nombre d'unités prévues, selon documentation graphique du Projet.
Critère de mesure de l'ouvrage: On mesurera le nombre d'unités réellement exécutées selon les spécifications du Projet.

| Code | U | Désignation | Quantité | Prix | Montant |
|---|---|---|---|---|---|
| mt14gsa010dg | m² | Géotextile non tissé synthétique, thermosoudé, en polypropylène-polyéthylène, de 125 g/m². (matériau) | 1.760 | 0.88 | 1.55 |
| mt07ala010h | kg | Acier laminé NF EN 10025 S275JR, en profilés laminés à chaud, pièces simples, pour applications structurales. (matériau) | 94.000 | 0.99 | 93.06 |
| mt07ame030adg | m² | Treillis soudé PAF C 200x200 mm, avec fils de fer longitudinaux de 4,5 mm de diamètre et fils de fer transversaux de 4,5 mm de diamètre, acier Fe E 500, selon NF A35-024. (matériau) | 1.650 | 1.55 | 2.56 |
| mt10haf030fOEc | m³ | Béton C25/30 (XC1(F) D10; S3; Cl 0,4), prêt à l'emploi, selon NF EN 206-1. (matériau) | 0.264 | 133.00 | 35.11 |
| au00auh010 |  | Benne à béton. | 1.000 | 0.00 | 0.00 |
| au00auh040 |  | Vibreur de béton, électrique. | 1.000 | 0.00 | 0.00 |
| mo042 | h | Compagnon professionnel III/CP2 du béton. (main-d'œuvre) | 0.331 | 25.90 | 8.57 |
| mo089 | h | Ouvrier professionnel II/OP du béton. (main-d'œuvre) | 0.331 | 23.03 | 7.62 |
| % | % | Coûts directs complémentaires | 2 % | 148.47 | 2.97 |
|  |  | Coûts directs |  |  | 151.44 |
