# Plancher réticulé en béton armé avec caisson récupérable

- Propriété du fichier: CYPE INGENIEROS, S.A.
- Format: FIEBDC-3/2002
- Devise: EUR
- Coûts indirects: 3.00 %
- Frais généraux: 13.00 %
- Bénéfice: 6.00 %
- TVA: 20.00 %

## G Structure et gros oeuvre

### GP Planchers

#### GPE Réticulés

**GPE020** m² Plancher réticulé en béton armé avec caisson récupérable, horizontal, avec 15% de zones pleines, épaisseur totale 30 = 25+5 cm, réalisé avec béton C25/30 (XC1(F); D10; S3; Cl 0,4) prêt à l'emploi, et coulage à la benne, volume 0,18 m³/m², et acier Fe E 500, quantité 19 kg/m²; nervures "in situ" 12 cm, entraxe 70 cm; caisson récupérable en PVC, 64x70x25 cm; treillis soudé PAF C en acier Fe E 500, en couche de compression; hauteur sous plafond de jusqu'à 3 m; montage et démontage d'un système de coffrage continu, avec finition visible à texture lisse, constitué de surface coffrante en panneaux en bois traité, renforcés avec des tiges et des profilés, structure support horizontale de poutrelles métalliques et accessoires de montage et structure support verticale d'étais métalliques, en zones pleines et montage et démontage d'un système de coffrage continu, constitué de surface coffrante des caissons récupérables, structure support horizontale de poutrelles primaires et guides métalliques et accessoires de montage et structure support verticale d'étais métalliques, aux zones allégées. Ne comprend pas la répercussion des poteaux.
Réalisation d'un plancher réticulé en béton armé avec caisson récupérable, horizontal, avec 15% de zones pleines, avec une hauteur libre d'étage de jusqu'à 3 m, épaisseur totale 30 = 25+5 cm, réalisé avec béton C25/30 (XC1(F); D10; S3; Cl 0,4) prêt à l'emploi, et coulage à la benne, volume 0,18 m³/m², et acier Fe E 500 dans les zones de panneaux, nervures et chaînages, quantité 19 kg/m²; nervures en béton "in situ" de 12 cm d'épaisseur, entraxe 70 cm; caisson récupérable en PVC, 64x70x25 cm; couche en compression de 5 cm d'épaisseur, avec armature de répartition formée par treillis soudé PAF C 200x200 mm en acier Fe E 500; montage et démontage d'un système de coffrage continu, avec finition visible à texture lisse, constitué de: surface coffrante en panneaux en bois traité, renforcés avec des tiges et des profilés, amortissables en 20 utilisations; structure support horizontale de poutrelles métalliques et accessoires de montage, amortissables en 150 utilisations et structure support verticale d'étais métalliques, amortissables en 150 utilisations, en zones pleines et montage et démontage d'un système de coffrage continu, constitué de: surface coffrante des caissons récupérables; structure support horizontale de poutrelles primaires et guides métalliques et accessoires de montage, amortissables en 150 utilisations et structure support verticale d'étais métalliques, amortissables en 150 utilisations, aux zones allégées. Comprend ferraillage de l’armature (coupe, façonnage et assemblage des éléments) en atelier et pose en coffrage sur site, le bétonnage des chapiteaux, le renfort des ouvertures et les chaînages périmétriques de l'étage, les éléments de soutien, de fixation et d'étaiement nécessaires à la stabilité du coffrage, l'application d'un liquide décoffrant et agent filmogène pour séchage des bétons et des mortiers. Ne comprend pas la répercussion des poteaux.
Inclut: Implantation du système de coffrage. Montage du système de coffrage. Implantation de la géométrie de l'étage sur le coffrage. Mise en place des caissons récupérables. Mise en place des armatures avec des séparateurs homologués. Coulage et compactage du béton. Réglage et nivellement de la couche de compression. Séchage du béton. Démontage du système de coffrage. Récupération des caissons. Réparation des défauts superficiels.
Critère de métré de projet: Surface mesurée en grandeur nature à partir des faces extérieures des chaînages du périmètre, selon documentation graphique du Projet, en déduisant les ouvertures de surface supérieure à 6 m².
Critère de mesure de l'ouvrage: On mesurera, en grandeur réelle, à partir des faces extérieures des chaînages périmétrique, la surface réellement exécutée selon les spécifications du Projet, en déduisant les ouvertures de surface supérieure à 6 m². Tous les éléments intégrants de la structure signalés dans les plans et les détails du projet seront considérés comme inclus.

| Code | U | Désignation | Quantité | Prix | Montant |
|---|---|---|---|---|---|
| mt08eft035a | m² | Panneau en bois traité, de 30 mm d'épaisseur, renforcé avec des tiges et des profilés, pour le coffrage de plancher réticulé avec caisson récupérable, pour laisser une finition visible du béton. (matériau) | 0.008 | 50.50 | 0.40 |
| mt08eva030 | m² | Structure support pour coffrage récupérable, composée de: poutrelles métalliques et accessoires de montage. (matériau) | 0.001 | 85.00 | 0.09 |
| mt08eva035 | m² | Structure support pour coffrage de caissons récupérables, composée de: poutrelles primaires et guides métalliques et accessoires de montage. (matériau) | 0.006 | 95.00 | 0.57 |
| mt50spa081a | U | Étai métallique télescopique, de jusqu'à 3 m de hauteur. (matériau) | 0.027 | 13.37 | 0.36 |
| mt08cim030b | m³ | Bois de pin. (matériau) | 0.001 | 238.16 | 0.24 |
| mt08var060 | kg | Pointes d'acier de 20x100 mm. (matériau) | 0.006 | 7.00 | 0.04 |
| mt08dba010a | l | Agent démoulant biodégradable en phase aqueuse pour bétons avec finition visible. (matériau) | 0.002 | 8.15 | 0.02 |
| mt07cre010b | U | Caisson récupérable en PVC, 64x70x25 cm. Comprend les pièces spéciales. (matériau) | 0.035 | 60.50 | 2.12 |
| mt07aco020h | U | Séparateur homologué pour planchers réticulés. (matériau) | 1.200 | 0.06 | 0.07 |
| mt07aco050a | kg | Ferraille élaborée en atelier industriel avec barres en acier haute adhérence, Fe E 500, de divers diamètres. (matériau) | 19.000 | 1.37 | 26.03 |
| mt08var050 | kg | Fil de fer galvanisé pour attacher, de 1,30 mm de diamètre. (matériau) | 0.152 | 1.10 | 0.17 |
| mt07ame030adg | m² | Treillis soudé PAF C 200x200 mm, avec fils de fer longitudinaux de 4,5 mm de diamètre et fils de fer transversaux de 4,5 mm de diamètre, acier Fe E 500, selon NF A35-024. (matériau) | 1.100 | 1.55 | 1.71 |
| mt10haf030fOEc | m³ | Béton C25/30 (XC1(F) D10; S3; Cl 0,4), prêt à l'emploi, selon NF EN 206-1. (matériau) | 0.189 | 133.00 | 25.14 |
| mt08cur010a | l | Agent filmogène pour séchage des bétons et des mortiers, avec finition visible. (matériau) | 0.150 | 4.12 | 0.62 |
| op00ciz020 |  | Cisaille pour barres à haute adhérence en acier. | 1.000 | 0.00 | 0.00 |
| op00ata010 |  | Pince à ligaturer. | 1.000 | 0.00 | 0.00 |
| op00sie020 |  | Scie circulaire à disque fixe, pour table de travail. | 1.000 | 0.00 | 0.00 |
| au00auh010 |  | Benne à béton. | 1.000 | 0.00 | 0.00 |
| au00auh040 |  | Vibreur de béton, électrique. | 1.000 | 0.00 | 0.00 |
| mo044 | h | Compagnon professionnel III/CP2 coffreur. (main-d'œuvre) | 0.650 | 25.90 | 16.84 |
| mo091 | h | Ouvrier professionnel II/OP coffreur. (main-d'œuvre) | 0.650 | 23.03 | 14.97 |
| mo043 | h | Compagnon professionnel III/CP2 ferrailleur. (main-d'œuvre) | 0.235 | 25.90 | 6.09 |
| mo090 | h | Ouvrier professionnel II/OP ferrailleur. (main-d'œuvre) | 0.235 | 23.03 | 5.41 |
| mo045 | h | Compagnon professionnel III/CP2 bétonneur. (main-d'œuvre) | 0.050 | 25.90 | 1.30 |
| mo092 | h | Ouvrier professionnel II/OP bétonneur. (main-d'œuvre) | 0.203 | 23.03 | 4.68 |
| % | % | Coûts directs complémentaires | 2 % | 106.87 | 2.14 |
|  |  | Coûts directs |  |  | 109.01 |
