# Mur de clôture, continu

- Propriété du fichier: CYPE INGENIEROS, S.A.
- Format: FIEBDC-3/2002
- Devise: EUR
- Coûts indirects: 3.00 %
- Frais généraux: 13.00 %
- Bénéfice: 6.00 %
- TVA: 20.00 %

**ALM020** m Mur de clôture, continu, de 1 m de hauteur et 15 cm d'épaisseur en béton C25/30 (XC1(F); D10; S3; Cl 0,4) prêt à l'emploi, renforcé avec treillis soudé PAF C en acier Fe E 500, coffrage métallique avec finition visible.
Réalisation d'une clôture avec un mur continu de 1 m de hauteur et 15 cm d'épaisseur en béton C25/30 (XC1(F); D10; S3; Cl 0,4) prêt à l'emploi, renforcé avec treillis soudé PAF C 200x200 mm en acier Fe E 500. Comprend le nettoyage et la préparation de la surface d'appui, le montage et le démontage du système de coffrage récupérable métallique pour finition visible, la formation des joints, le biseautage des bords et le séchage du béton.
Inclut: Nettoyage et préparation de la surface d'appui. Implantation. Mise en place et aplomb du treillis soudé avec des séparateurs homologués. Mise en place des listels dans le coffrage pour le biseautage des bords. Mise en place des tubes encastrés pour le placement des poteaux. Montage du système de coffrage du muret. Réalisation des joints. Coulage et compactage du béton. Démontage du système de coffrage. Séchage du béton.
Critère de métré de projet: Longueur mesurée selon documentation graphique du Projet, en déduisant la largeur de passage des portes et des portails.
Critère de mesure de l'ouvrage: On mesurera la longueur réellement exécutée selon les spécifications du Projet, en déduisant la largeur de passage des portes et des portails.

| Code | U | Désignation | Quantité | Prix | Montant |
|---|---|---|---|---|---|
| mt07aco020d | U | Séparateur homologué pour murs. (matériau) | 2.400 | 0.06 | 0.14 |
| mt08eme030c | m² | Système de coffrage à deux faces, pour les murs, constitué de panneaux métalliques modulaires, jusqu'à 3 m de hauteur, y compris les éléments de réservation pour le passage des installations. (matériau) | 2.000 | 21.31 | 42.62 |
| mt07ame030adg | m² | Treillis soudé PAF C 200x200 mm, avec fils de fer longitudinaux de 4,5 mm de diamètre et fils de fer transversaux de 4,5 mm de diamètre, acier Fe E 500, selon NF A35-024. (matériau) | 1.100 | 1.55 | 1.71 |
| mt08var040a | U | Listel en PVC, de 15x22 mm et 2500 mm de longueur, pour biseautage des épaisseurs dans les éléments en béton. (matériau) | 1.000 | 0.35 | 0.35 |
| mt10haf030fOEc | m³ | Béton C25/30 (XC1(F) D10; S3; Cl 0,4), prêt à l'emploi, selon NF EN 206-1. (matériau) | 0.158 | 133.00 | 21.01 |
| mo042 | h | Compagnon professionnel III/CP2 du béton. (main-d'œuvre) | 0.377 | 25.90 | 9.76 |
| mo089 | h | Ouvrier professionnel II/OP du béton. (main-d'œuvre) | 0.377 | 23.03 | 8.68 |
| % | % | Coûts directs complémentaires | 2 % | 84.27 | 1.69 |
|  |  | Coûts directs |  |  | 85.96 |
