# Couche de béton de propreté C12/15 (X0(F); D10; S3; Cl 1,0), prêt à l'emploi et coulage depuis le camion, de 10 cm d'épaisseur

- Propriété du fichier: CYPE INGENIEROS, S.A.
- Format: FIEBDC-3/2002
- Devise: EUR
- Coûts indirects: 3.00 %
- Frais généraux: 13.00 %
- Bénéfice: 6.00 %
- TVA: 20.00 %

**GFO010** m² Couche de béton de propreté C12/15 (X0(F); D10; S3; Cl 1,0), prêt à l'emploi et coulage depuis le camion, de 10 cm d'épaisseur.
Réalisation d'une couche de béton de propreté et nivellement des fonds de fondations, de 10 cm d'épaisseur, de béton C12/15 (X0(F); D10; S3; Cl 1,0), prêt à l'emploi et coulage depuis le camion, dans le fond de l'excavation préalablement réalisée.
Inclut: Implantation. Mise en place de touches et/ou réalisation des guides. Coulage et compactage du béton. Couronnement et arase du béton.
Critère de métré de projet: Surface mesurée sur la surface théorique de l'excavation, selon documentation graphique du Projet.
Critère de mesure de l'ouvrage: On mesurera la surface théorique exécutée selon les spécifications du Projet, sans inclure les incréments par excès d'excavation non autorisés.

| Code | U | Désignation | Quantité | Prix | Montant |
|---|---|---|---|---|---|
| mt10hmf030b | m³ | Béton massif C12/15 (X0(F); D10; S3; Cl 1,0), prêt à l'emploi, selon NF EN 206-1. (matériau) | 0.105 | 101.60 | 10.67 |
| mo045 | h | Compagnon professionnel III/CP2 bétonneur. (main-d'œuvre) | 0.009 | 25.90 | 0.23 |
| mo092 | h | Ouvrier professionnel II/OP bétonneur. (main-d'œuvre) | 0.019 | 23.03 | 0.44 |
| % | % | Coûts directs complémentaires | 2 % | 11.34 | 0.23 |
|  |  | Coûts directs |  |  | 11.57 |
