# Dalle de plaques alvéolaires préfabriquées en béton précontraint

- Propriété du fichier: CYPE INGENIEROS, S.A.
- Format: FIEBDC-3/2002
- Devise: EUR
- Coûts indirects: 3.00 %
- Frais généraux: 13.00 %
- Bénéfice: 6.00 %
- TVA: 20.00 %

**GPA010** m² Dalle de plaques alvéolaires préfabriquées en béton précontraint, d'épaisseur 20 cm et 17 kN·m/m de moment fléchissant ultime, appuyée directement; remplissage des joints entre les plaques alvéolaires et zones d'union avec les appuis en béton armé, réalisés avec béton C25/30 (XC1(F); D10; S3; Cl 0,4) prêt à l'emploi, et coulage à la benne, et acier Fe E 500, quantité 4 kg/m²; hauteur sous plafond de jusqu'à 3 m. Ne comprend la répercussion ni des appuis, ni des poteaux.
Fourniture et mise en place de plaques alvéolaires préfabriquées en béton précontraint, de 20 cm d'épaisseur et de 100 à 120 cm de largeur, avec moment fléchissant ultime de 17 kN·m/m, pour la réalisation d'une dalle d'épaisseur 20 cm, avec une hauteur sous plafond de jusqu'à 3 m, appuyée directement sur des poutres d'épaisseur ou des murs porteurs (non compris dans ce prix); remplissage des joints entre les plaques alvéolaires et zones d'union avec les appuis, réalisés avec béton C25/30 (XC1(F); D10; S3; Cl 0,4) prêt à l'emploi, et coulage à la benne, et acier Fe E 500 dans la zone de moments négatifs, avec une quantité approximative de 4 kg/m². Comprend les découpes longitudinales parallèles aux côtés des plaques alvéolaires; les découpes transversales obliques, les rainures, les trous et la réalisation des ouvertures, 1 kg/m² de pièces d'acier NF EN 10025 S275JR type Oméga, renversées, laminé à chaud, avec recouvrement galvanisé, le montage par grue et le séchage du béton. Ne comprend la répercussion ni des appuis, ni des poteaux.
Inclut: Implantation de la géométrie de l'étage. Montage des plaques alvéolaires. Liaison de la dalle avec ses appuis. Découpes, trous et vides. Mise en place des armatures avec des séparateurs homologués. Coulage et compactage du béton. Séchage du béton. Réparation des défauts superficiels.
Critère de métré de projet: Surface mesurée en grandeur nature à partir des faces extérieures des chaînages du périmètre, selon documentation graphique du Projet, en déduisant les ouvertures de surface supérieure à 6 m².
Critère de mesure de l'ouvrage: On mesurera, en grandeur réelle, à partir des faces extérieures des chaînages périmétrique, la surface réellement exécutée selon les spécifications du Projet, en déduisant les ouvertures de surface supérieure à 6 m².

| Code | U | Désignation | Quantité | Prix | Montant |
|---|---|---|---|---|---|
| mt07pha020cd1c | m² | Plaque alvéolaire préfabriquée en béton précontraint de 20 cm d'épaisseur et 120 cm de largeur, avec joint latéral ouvert au-dessus, moment fléchissant ultime de 17 kN·m par m de largeur. Selon NF EN 1168. (matériau) | 1.000 | 32.00 | 32.00 |
| mt07ala250b | kg | Acier laminé NF EN 10025 S275JR, en pièce pour appui d'une plaque préfabriquée en béton sur un vide de plancher, composée de profilés laminés à chaud des séries L, LD, T et fer plat, travaillé en atelier, finition galvanisé à chaud. (matériau) | 1.000 | 2.64 | 2.64 |
| mt07aco050a | kg | Ferraille élaborée en atelier industriel avec barres en acier haute adhérence, Fe E 500, de divers diamètres. (matériau) | 4.000 | 1.37 | 5.48 |
| mt10haf030fOEc | m³ | Béton C25/30 (XC1(F) D10; S3; Cl 0,4), prêt à l'emploi, selon NF EN 206-1. (matériau) | 0.010 | 133.00 | 1.33 |
| mq07gte010c | h | Grue autopropulsée à bras télescopique avec une capacité d'élévation de 30 t et 27 m de hauteur maximale de travail. (matériel) | 0.186 | 67.00 | 12.46 |
| mo046 | h | Compagnon professionnel III/CP2 monteur de structures préfabriquées en béton. (main-d'œuvre) | 0.198 | 25.90 | 5.13 |
| mo093 | h | Ouvrier professionnel II/OP monteur de structures préfabriquées en béton. (main-d'œuvre) | 0.198 | 23.03 | 4.56 |
| % | % | Coûts directs complémentaires | 2 % | 63.60 | 1.27 |
|  |  | Coûts directs |  |  | 64.87 |
