# Plancher de 10 cm d'épaisseur

- Propriété du fichier: CYPE INGENIEROS, S.A.
- Format: FIEBDC-3/2002
- Devise: EUR
- Coûts indirects: 3.00 %
- Frais généraux: 13.00 %
- Bénéfice: 6.00 %
- TVA: 20.00 %

**GPM020** m² Plancher de 10 cm d'épaisseur, avec coffrage perdu en tôle en acier galvanisé de forme ondulée, de 0,75 mm d'épaisseur, 44 mm de hauteur du profilé et 172 mm d'entraxe, et béton armé réalisé avec béton C25/30 (XC1(F); D10; S3; Cl 0,4) prêt à l'emploi, et coulage à la benne, volume total de béton 0,062 m³/m², acier Fe E 500, avec une quantité totale de 6 kg/m², et treillis soudé PAF C en acier Fe E 500.
Réalisation d'un plancher de 10 cm d'épaisseur, avec coffrage perdu en tôle en acier galvanisé de forme ondulée, de 0,75 mm d'épaisseur, 44 mm de hauteur du profilé et 172 mm d'entraxe et béton armé réalisé avec béton C25/30 (XC1(F); D10; S3; Cl 0,4) prêt à l'emploi, et coulage à la benne, volume total de béton 0,062 m³/m²; acier Fe E 500, avec une quantité totale de 6 kg/m²; et treillis soudé PAF C en acier Fe E 500. Comprend les arrêts périmétriques et de débords, réalisés à base de pièces angulaires en plaque d'acier galvanisé; la réalisation des ouvertures et des renforts supplémentaires; les fixations des plaques et les fixations des plaques et les arrêts; l'étaiement dans les zones nécessaires selon les données du fabricant, et le séchage du béton. L'ensemble s'appuie sur une structure métallique non comprise dans ce prix.
Inclut: Implantation. Montage des tôles. Étaiement, si nécessaire. Fixation des plaques et résolution des appuis. Mise en place des armatures avec des séparateurs homologués. Coulage et compactage du béton. Réglage de nivellement de la surface de finition. Séchage du béton. Réparation des défauts superficiels.
Critère de métré de projet: Surface mesurée en grandeur nature, selon documentation graphique du Projet, en déduisant les ouvertures de surface supérieure à 6 m².
Critère de mesure de l'ouvrage: On mesurera, en grandeur réelle, la surface réellement exécutée selon les spécifications du Projet, en déduisant les ouvertures de surface supérieure à 6 m².

| Code | U | Désignation | Quantité | Prix | Montant |
|---|---|---|---|---|---|
| mt07pcl010aacba | m² | Une tôle en acier galvanisé de forme ondulée, de 0,75 mm d'épaisseur, 44 mm de hauteur du profilé et 172 mm d'entraxe, 7 à 8 kg/m² et un moment d'inertie de 30 à 40 cm4. Comprend des vis autoforeuses filetage tôle pour fixation des tôles. (matériau) | 1.050 | 18.09 | 18.99 |
| mt07aco020k | U | Séparateur homologué pour dalles. (matériau) | 3.000 | 0.08 | 0.24 |
| mt07aco050a | kg | Ferraille élaborée en atelier industriel avec barres en acier haute adhérence, Fe E 500, de divers diamètres. (matériau) | 6.000 | 1.37 | 8.22 |
| mt08var050 | kg | Fil de fer galvanisé pour attacher, de 1,30 mm de diamètre. (matériau) | 0.087 | 1.10 | 0.10 |
| mt07ame030adg | m² | Treillis soudé PAF C 200x200 mm, avec fils de fer longitudinaux de 4,5 mm de diamètre et fils de fer transversaux de 4,5 mm de diamètre, acier Fe E 500, selon NF A35-024. (matériau) | 1.150 | 1.55 | 1.78 |
| mt10haf030fOEc | m³ | Béton C25/30 (XC1(F) D10; S3; Cl 0,4), prêt à l'emploi, selon NF EN 206-1. (matériau) | 0.065 | 133.00 | 8.65 |
| mo047 | h | Compagnon professionnel III/CP2 charpentier métal. (main-d'œuvre) | 0.149 | 25.90 | 3.86 |
| mo094 | h | Ouvrier professionnel II/OP charpentier métal. (main-d'œuvre) | 0.297 | 23.03 | 6.84 |
| mo043 | h | Compagnon professionnel III/CP2 ferrailleur. (main-d'œuvre) | 0.115 | 25.90 | 2.98 |
| mo090 | h | Ouvrier professionnel II/OP ferrailleur. (main-d'œuvre) | 0.100 | 23.03 | 2.30 |
| mo045 | h | Compagnon professionnel III/CP2 bétonneur. (main-d'œuvre) | 0.017 | 25.90 | 0.44 |
| mo092 | h | Ouvrier professionnel II/OP bétonneur. (main-d'œuvre) | 0.069 | 23.03 | 1.59 |
| % | % | Coûts directs complémentaires | 2 % | 55.99 | 1.12 |
|  |  | Coûts directs |  |  | 57.11 |
